# Secamanos eléctrico

- Propiedad del archivo: CYPE INGENIEROS, S.A.
- Formato: FIEBDC-3/2002
- Divisa: EUR
- Costes indirectos: 3.00 %
- IVA: 21.00 %

## S Señalización y equipamiento

### SM Baños

#### SMB Secadores de manos

**SMB010** Ud Secamanos eléctrico, serie Ave, modelo AA19000 Óptico ABS Blanco "JOFEL", con alimentación a 230/240 V y 50-60 Hz, potencia nominal 1400 W, motor universal, carcasa de ABS de color blanco, base de ABS, con interruptor óptico por aproximación de las manos, tiempo máximo de funcionamiento 30 segundos, tiempo de secado de manos 10 segundos, velocidad de salida del aire 400 km/h, flujo de aire 61 litros/segundo, de 330 mm de altura, 265 mm de anchura y 170 mm de profundidad, protección IP23, aislamiento clase II, nivel sonoro 79 dB, peso 3,195 kg. Incluso elementos de fijación.
Secamanos eléctrico, serie Ave, modelo AA19000 Óptico ABS Blanco "JOFEL", con alimentación a 230/240 V y 50-60 Hz, potencia nominal 1400 W, motor universal, carcasa de ABS de color blanco, base de ABS, con interruptor óptico por aproximación de las manos, tiempo máximo de funcionamiento 30 segundos, tiempo de secado de manos 10 segundos, velocidad de salida del aire 400 km/h, flujo de aire 61 litros/segundo, de 330 mm de altura, 265 mm de anchura y 170 mm de profundidad, protección IP23, aislamiento clase II, nivel sonoro 79 dB, peso 3,195 kg. Incluso elementos de fijación.
Incluye: Replanteo. Colocación y fijación. Conexión a la red eléctrica. Comprobación de su correcto funcionamiento.
Criterio de medición de proyecto: Número de unidades previstas, según documentación gráfica de Proyecto.
Criterio de medición de obra: Se medirá el número de unidades realmente colocadas según especificaciones de Proyecto.

| Código | Ud | Descripción | Rendimiento | Precio | Importe |
|---|---|---|---|---|---|
| mt31abj016a | Ud | Secamanos eléctrico, serie Ave, modelo AA19000 Óptico ABS Blanco "JOFEL", con alimentación a 230/240 V y 50-60 Hz, potencia nominal 1400 W, motor universal, carcasa de ABS de color blanco, base de ABS, con interruptor óptico por aproximación de las manos, tiempo máximo de funcionamiento 30 segundos, tiempo de secado de manos 10 segundos, velocidad de salida del aire 400 km/h, flujo de aire 61 litros/segundo, de 330 mm de altura, 265 mm de anchura y 170 mm de profundidad, protección IP23, aislamiento clase II, nivel sonoro 79 dB, peso 3,195 kg, con elementos de fijación. (material) | 1.000 | 118.30 | 118.30 |
| op00ato010 |  | Atornillador. | 1.000 | 0.00 | 0.00 |
| op00tal010 |  | Taladro. | 1.000 | 0.00 | 0.00 |
| mo107 | h | Ayudante fontanero. (mano de obra) | 0.250 | 17.86 | 4.47 |
| % | % | Costes directos complementarios | 2 % | 122.77 | 2.46 |
|  |  | Costes directos |  |  | 125.23 |
