# Papelera higiénica con tapa basculante con muelle

- Propiedad del archivo: CYPE INGENIEROS, S.A.
- Formato: FIEBDC-3/2002
- Divisa: EUR
- Costes indirectos: 3.00 %
- IVA: 21.00 %

**SMH010** Ud Papelera higiénica con tapa basculante con muelle, serie Oslo, modelo ALV72025SV Acero Inox Push 25L "JOFEL", carcasa de acero inoxidable AISI 410 acabado brillante y cabezal semiesferico desmontable de acero inoxidable AISI 304 acabado brillante, de 600 mm de altura y 255 mm de diámetro, de 25 litros de capacidad, peso 1,55 kg.
Papelera higiénica con tapa basculante con muelle, serie Oslo, modelo ALV72025SV Acero Inox Push 25L "JOFEL", carcasa de acero inoxidable AISI 410 acabado brillante y cabezal semiesferico desmontable de acero inoxidable AISI 304 acabado brillante, de 600 mm de altura y 255 mm de diámetro, de 25 litros de capacidad, peso 1,55 kg.
Criterio de medición de proyecto: Número de unidades previstas, según documentación gráfica de Proyecto.
Criterio de medición de obra: Se medirá el número de unidades realmente colocadas según especificaciones de Proyecto.

| Código | Ud | Descripción | Rendimiento | Precio | Importe |
|---|---|---|---|---|---|
| mt31abj360a | Ud | Papelera higiénica con tapa basculante con muelle, serie Oslo, modelo ALV72025SV Acero Inox Push 25L "JOFEL", carcasa de acero inoxidable AISI 410 acabado brillante y cabezal semiesferico desmontable de acero inoxidable AISI 304 acabado brillante, de 600 mm de altura y 255 mm de diámetro, de 25 litros de capacidad, peso 1,55 kg. (material) | 1.000 | 69.93 | 69.93 |
| mo107 | h | Ayudante fontanero. (mano de obra) | 0.050 | 17.86 | 0.89 |
| % | % | Costes directos complementarios | 2 % | 70.82 | 1.42 |
|  |  | Costes directos |  |  | 72.24 |
