# Portarrollos de papel higiénico

- Propiedad del archivo: CYPE INGENIEROS, S.A.
- Formato: FIEBDC-3/2002
- Divisa: EUR
- Costes indirectos: 3.00 %
- IVA: 21.00 %

## S Señalización y equipamiento

### SM Baños

#### SME Dispensadores de papel

**SME010** Ud Portarrollos de papel higiénico, industrial, serie Smart, modelo AE57000 ABS Blanco "JOFEL", de ABS de color blanco, de 283 mm de altura, 275 mm de anchura y 125 mm de profundidad, para un rollo de papel de 220 mm de diámetro máximo y 90 mm de anchura, de 300 m de longitud, para mandril de 45 mm de diámetro, con visor para control de la carga y cierre mediante cerradura y llave, peso 0,46 kg. Incluso elementos de fijación.
Portarrollos de papel higiénico, industrial, serie Smart, modelo AE57000 ABS Blanco "JOFEL", de ABS de color blanco, de 283 mm de altura, 275 mm de anchura y 125 mm de profundidad, para un rollo de papel de 220 mm de diámetro máximo y 90 mm de anchura, de 300 m de longitud, para mandril de 45 mm de diámetro, con visor para control de la carga y cierre mediante cerradura y llave, peso 0,46 kg. Incluso elementos de fijación.
Incluye: Replanteo. Colocación y fijación.
Criterio de medición de proyecto: Número de unidades previstas, según documentación gráfica de Proyecto.
Criterio de medición de obra: Se medirá el número de unidades realmente colocadas según especificaciones de Proyecto.

| Código | Ud | Descripción | Rendimiento | Precio | Importe |
|---|---|---|---|---|---|
| mt31abj106a | Ud | Portarrollos de papel higiénico, industrial, serie Smart, modelo AE57000 ABS Blanco "JOFEL", de ABS de color blanco, de 283 mm de altura, 275 mm de anchura y 125 mm de profundidad, para un rollo de papel de 220 mm de diámetro máximo y 90 mm de anchura, de 300 m de longitud, para mandril de 45 mm de diámetro, con visor para control de la carga y cierre mediante cerradura y llave, peso 0,46 kg, con elementos de fijación. (material) | 1.000 | 11.80 | 11.80 |
| op00ato010 |  | Atornillador. | 1.000 | 0.00 | 0.00 |
| op00tal010 |  | Taladro. | 1.000 | 0.00 | 0.00 |
| mo107 | h | Ayudante fontanero. (mano de obra) | 0.170 | 17.86 | 3.04 |
| % | % | Costes directos complementarios | 2 % | 14.84 | 0.30 |
|  |  | Costes directos |  |  | 15.14 |
