# Suministro y montaje en la superficie de la pared de mesa cambia-pañales abatible horizontal

- Propiedad del archivo: CYPE INGENIEROS, S.A.
- Formato: FIEBDC-3/2002
- Divisa: EUR
- Costes indirectos: 3.00 %
- IVA: 21.00 %

## S Señalización y equipamiento

### SM Baños

#### SML Soluciones para bebés y niños

**SML010** Ud Suministro y montaje en la superficie de la pared de mesa cambia-pañales abatible horizontal, modelo AY10000 Polietileno (HDPE) Gris "JOFEL", de polietileno de alta densidad de color gris claro, con aditivo antimicrobiano, peso máximo soportado 130 kg, de 390 mm de altura, 870 mm de anchura y 445 mm de profundidad, con bolsillos para pañales y toallas, correa de seguridad y cierre neumático, peso 6,38 kg. Incluso elementos de fijación.
Suministro y montaje en la superficie de la pared de mesa cambia-pañales abatible horizontal, modelo AY10000 Polietileno (HDPE) Gris "JOFEL", de polietileno de alta densidad de color gris claro, con aditivo antimicrobiano, peso máximo soportado 130 kg, de 390 mm de altura, 870 mm de anchura y 445 mm de profundidad, con bolsillos para pañales y toallas, correa de seguridad y cierre neumático, peso 6,38 kg. Incluso elementos de fijación.
Incluye: Replanteo y trazado en el paramento de la situación del accesorio. Colocación, nivelación y fijación de los elementos de soporte. Atornillado de la mesa cambia-pañales a los elementos de soporte de pared.
Criterio de medición de proyecto: Número de unidades previstas, según documentación gráfica de Proyecto.
Criterio de medición de obra: Se medirá el número de unidades realmente colocadas según especificaciones de Proyecto.

| Código | Ud | Descripción | Rendimiento | Precio | Importe |
|---|---|---|---|---|---|
| mt31abj240a | Ud | Mesa cambia-pañales abatible horizontal, modelo AY10000 Polietileno (HDPE) Gris "JOFEL", de polietileno de alta densidad de color gris claro, con aditivo antimicrobiano, peso máximo soportado 130 kg, de 390 mm de altura, 870 mm de anchura y 445 mm de profundidad, con bolsillos para pañales y toallas, correa de seguridad y cierre neumático, peso 6,38 kg, para montar en la superficie de la pared, con elementos de fijación. (material) | 1.000 | 258.30 | 258.30 |
| op00ato010 |  | Atornillador. | 1.000 | 0.00 | 0.00 |
| op00tal010 |  | Taladro. | 1.000 | 0.00 | 0.00 |
| mo107 | h | Ayudante fontanero. (mano de obra) | 0.226 | 17.86 | 4.04 |
| % | % | Costes directos complementarios | 2 % | 262.34 | 5.25 |
|  |  | Costes directos |  |  | 267.59 |
