# Secador eléctrico de cabello

- Propiedad del archivo: CYPE INGENIEROS, S.A.
- Formato: FIEBDC-3/2002
- Divisa: EUR
- Costes indirectos: 3.00 %
- IVA: 21.00 %

**SMC010** Ud Secador eléctrico de cabello, de pistola, con soporte mural, serie Azur, modelo AB65000 ABS Blanco "JOFEL", con alimentación a 230 V y 50 Hz, potencia nominal 1400 W, motor universal de tres velocidades, interruptor marcha/paro, carcasa y boquilla de ABS de color blanco, velocidad de salida del aire 85 km/h, flujo de aire 6,56 litros/segundo, de 220 mm de altura, 205 mm de anchura y 100 mm de profundidad, aislamiento clase II, nivel sonoro 63 dB, peso 0,85 kg. Incluso elementos de fijación.
Secador eléctrico de cabello, de pistola, con soporte mural, serie Azur, modelo AB65000 ABS Blanco "JOFEL", con alimentación a 230 V y 50 Hz, potencia nominal 1400 W, motor universal de tres velocidades, interruptor marcha/paro, carcasa y boquilla de ABS de color blanco, velocidad de salida del aire 85 km/h, flujo de aire 6,56 litros/segundo, de 220 mm de altura, 205 mm de anchura y 100 mm de profundidad, aislamiento clase II, nivel sonoro 63 dB, peso 0,85 kg. Incluso elementos de fijación.
Incluye: Replanteo. Colocación y fijación. Conexionado y comprobación de su correcto funcionamiento.
Criterio de medición de proyecto: Número de unidades previstas, según documentación gráfica de Proyecto.
Criterio de medición de obra: Se medirá el número de unidades realmente colocadas según especificaciones de Proyecto.

| Código | Ud | Descripción | Rendimiento | Precio | Importe |
|---|---|---|---|---|---|
| mt31abj066a | Ud | Secador eléctrico de cabello, de pistola, con soporte mural, serie Azur, modelo AB65000 ABS Blanco "JOFEL", con alimentación a 230 V y 50 Hz, potencia nominal 1400 W, motor universal de tres velocidades, interruptor marcha/paro, carcasa y boquilla de ABS de color blanco, velocidad de salida del aire 85 km/h, flujo de aire 6,56 litros/segundo, de 220 mm de altura, 205 mm de anchura y 100 mm de profundidad, aislamiento clase II, nivel sonoro 63 dB, peso 0,85 kg, con elementos de fijación. (material) | 1.000 | 38.43 | 38.43 |
| mo107 | h | Ayudante fontanero. (mano de obra) | 0.283 | 17.86 | 5.05 |
| % | % | Costes directos complementarios | 2 % | 43.48 | 0.87 |
|  |  | Costes directos |  |  | 44.35 |
