# Toallero de papel continuo

- Propiedad del archivo: CYPE INGENIEROS, S.A.
- Formato: FIEBDC-3/2002
- Divisa: EUR
- Costes indirectos: 3.00 %
- IVA: 21.00 %

**SME020** Ud Toallero de papel continuo, serie Azur, modelo AG56000 ABS Blanco "JOFEL", de ABS de color blanco, de 384 mm de altura, 292 mm de anchura y 238 mm de profundidad, para un rollo de papel precortado, de 210 mm de diámetro, 210 mm de anchura máxima y 191 mm de anchura mínima, con visor para control de la carga, cierre mediante cerradura y llave y rueda de seguridad lateral, peso 2,03 kg. Incluso elementos de fijación.
Toallero de papel continuo, serie Azur, modelo AG56000 ABS Blanco "JOFEL", de ABS de color blanco, de 384 mm de altura, 292 mm de anchura y 238 mm de profundidad, para un rollo de papel precortado, de 210 mm de diámetro, 210 mm de anchura máxima y 191 mm de anchura mínima, con visor para control de la carga, cierre mediante cerradura y llave y rueda de seguridad lateral, peso 2,03 kg. Incluso elementos de fijación.
Incluye: Replanteo. Colocación y fijación.
Criterio de medición de proyecto: Número de unidades previstas, según documentación gráfica de Proyecto.
Criterio de medición de obra: Se medirá el número de unidades realmente colocadas según especificaciones de Proyecto.

| Código | Ud | Descripción | Rendimiento | Precio | Importe |
|---|---|---|---|---|---|
| mt31abj156a | Ud | Toallero de papel continuo, serie Azur, modelo AG56000 ABS Blanco "JOFEL", de ABS de color blanco, de 384 mm de altura, 292 mm de anchura y 238 mm de profundidad, para un rollo de papel precortado, de 210 mm de diámetro, 210 mm de anchura máxima y 191 mm de anchura mínima, con visor para control de la carga, cierre mediante cerradura y llave y rueda de seguridad lateral, peso 2,03 kg, con elementos de fijación. (material) | 1.000 | 55.93 | 55.93 |
| mo107 | h | Ayudante fontanero. (mano de obra) | 0.170 | 17.86 | 3.04 |
| % | % | Costes directos complementarios | 2 % | 58.97 | 1.18 |
|  |  | Costes directos |  |  | 60.15 |
