# Papelera con boca superior cuadrada extraíble

- Propiedad del archivo: CYPE INGENIEROS, S.A.
- Formato: FIEBDC-3/2002
- Divisa: EUR
- Costes indirectos: 3.00 %
- IVA: 21.00 %

**UME015** Ud Papelera con boca superior cuadrada extraíble, serie Boston, modelo AL71200ES Chapa Poliéster "JOFEL", de acero inoxidable AISI 304 acabado satinado de 0,8 mm de espesor, de 700 mm de altura, 236 mm de anchura y 236 mm de profundidad, de 40 litros de capacidad, peso 4,995 kg.
Papelera con boca superior cuadrada extraíble, serie Boston, modelo AL71200ES Chapa Poliéster "JOFEL", de acero inoxidable AISI 304 acabado satinado de 0,8 mm de espesor, de 700 mm de altura, 236 mm de anchura y 236 mm de profundidad, de 40 litros de capacidad, peso 4,995 kg.
Criterio de medición de proyecto: Número de unidades previstas, según documentación gráfica de Proyecto.
Criterio de medición de obra: Se medirá el número de unidades realmente ejecutadas según especificaciones de Proyecto.

| Código | Ud | Descripción | Rendimiento | Precio | Importe |
|---|---|---|---|---|---|
| mt52muj040d | Ud | Papelera con boca superior cuadrada extraíble, serie Boston, modelo AL71200ES Chapa Poliéster "JOFEL", de acero inoxidable AISI 304 acabado satinado de 0,8 mm de espesor, de 700 mm de altura, 236 mm de anchura y 236 mm de profundidad, de 40 litros de capacidad, peso 4,995 kg. (material) | 1.000 | 97.93 | 97.93 |
| mo041 | h | Oficial 1ª construcción de obra civil. (mano de obra) | 0.058 | 18.89 | 1.10 |
| % | % | Costes directos complementarios | 2 % | 99.03 | 1.98 |
|  |  | Costes directos |  |  | 101.01 |
